# Dachdeckungs- und Klempnerarbeiten
Angebotsaufforderung (GAEB 90, DA83)
Währung: EUR

## Zusätzlicher Text
Leistungsverzeichnis über Dachdeckerarbeiten
Dachgeschoss/4. OG

Stand April 2025

Bauvorhaben:  Mainzer Str. 1 - 2/Karl-Marx-Str. 20

Bauort:  12053 Berlin

Bauherren:  Covivio Immobilien GmbH

Planung und Bauleitung:  Covivio Immobilien GmbH, Frau Erbe
  Sonnenallee 160, 12059 Berlin

Angebot über:  Dachsanierungsarbeiten

Gewerke:  Es erfolgt zeitgleich eine Schwammsanierung im
Dachgeschoss/4. OG. Das Gerüst wird für die Dachsanierungsarbeiten
parallel werden.

Ausführungsbeginn ca.:  Ab Juni, in Absprache mit unserer Bauleitung
Fertigstellung:  31.10.2024

## Zusätzlicher Text
A) ALLGEMEINE VORBEMERKUNGEN
=================================================================

A1) ALLGEMEINES

Dem Leistungsverzeichnis liegen die "Zusätzliche Vertragsbedingungen für
die Ausführung von Bauleistungen (Z-VOB/B)" der Covivio Immobilien GmbH
in der aktuellen Fassung zugrunde.

Für sich auf dieses Leistungsverzeichnis beziehende Beauftragungen
gelten die Vertragsbedingungen in jedem Einzelfall als vereinbart.
Sofern zukünftig als Ersatz für die aktuell gültigen Z-VOB/B mit dem
Auftragnehmer (AN) neue Z-VOB/B vereinbart werden, gelten für nach
Gültigkeitsbeginn die neuen Z-VOB/B beauftragte Leistungen
ausschließlich die neuen Z-VOB/B.

Für nach diesem Einheitspreisabkommen ausgeführte Leistungen gelten,
ergänzend zur den jeweiligen Leistungsbeschreibungen der einzelnen
Positionen, bei evtl. Widersprüchen in nachfolgend genannter
Reihenfolge, folgende Bedingungen:

1. diese ""Allgemeine Vorbemerkungen"" (A),
2. die sich anschließenden ""Allgemeine technische Vorbemerkungen"" (B),
3. die sich anschließenden ""Besondere technische Vorbemerkungen"" (für
dieses Gewerk) (C),
4. die ""Zusätzliche Vertragsbedingungen für die Ausführung von
Bauleistungen Z-VOB/B"",
5. Baustellenordnung der Covivio Immobilien GmbH in der jeweils gültigen
Fassung.

Mit erhalt der Bestellung erklärt der Auftragnehmer, dass von ihm
sämtliche gesetzlichen, behördlichen und berufgenossenschaftlichen
Auflagen erfüllt werden, die zur Ausführung der Leistungen erforderlich
sind.

Es dürfen nur solche Materialien verwendet werden, über die der
Auftragnehmer das uneingeschränkte Eigentumsrecht besitzt und die
vollkommen frei von Rechten Dri00tter sind.

Für die Ausführung der Arbeiten ist Fachpersonal in ausreichender Zahl
einzusetzen.
Hierbei ist darauf zu achten, dass für die Ausführung sämtlicher
Arbeiten unsere Baustellenordnung in der jeweils gültigen Fassung zu
beachten ist, die dem ausführenden Fachpersonal in geeigneter Form zur
Kenntnis zu geben ist.

Der Einsatz von Subunternehmern ist lediglich in schriftlicher Absprache
mit dem Auftraggeber erlaubt.

A2) KUNDENDIENST

Die Arbeiten werden z. T. in bewohnten Häusern ausgeführt.

Der Auftraggeber (AG) erwartet vom AN tatkräftige Unterstützung bei den
Bemühungen, berechtigten Mieterwünschen zu entsprechen. Dazu gehören
insbesondere folgende Verpflichtungen:

1) Alle Handwerker/Mitarbeiter des AN haben die Verpflichtung, Kunden
(Mietern) höflich und hilfsbereit zu begegnen. In Gesprächen mit den
Mietern ist das Bemühen von Covivio Immobilien, um einen verbesserten
Kundendienst herauszustellen.

2) Die Mieter sind rechtzeitig vor Durchführung der Reparaturarbeiten zu
verständigen, ggf. durch Aushang im Treppenhaus oder auch individuelle
Terminvereinbarung mit dem einzelnen Mieter.

3) Reparaturen sind sofort, spätestens innerhalb von 2 Arbeitstagen nach
Beauftragung, durchzuführen. Sofern die Frist aus Gründen, die der AN
nicht zu vertreten hat, nicht einzuhalten ist, ist der AG unverzüglich
zu unterrichten.

4) Möbel und sonstiges Mietereigentum, Bodenflächen und angrenzende
Bauteile etc. im Bereich der auszuführenden Arbeiten sind durch Folie,
evtl. Schaltafeln oder Ähnliches zu schützen.

A3) PREISE

Soweit und sobald Überschreitungen absehbar sind, ist hierüber der
Abteilung Einkauf des AG ein schriftliches Angebot einzureichen und eine
gesonderte Vereinbarung zu treffen.

In den Einheitspreisen sind sämtliche Kosten, wie Lohn-, Material- und
Nebenkosten enthalten, insbesondere auch:

1) Koordination / Terminabsprache(n) mit dem(den) Mieter(n) /
Kundenbetreuer(n) / Bauleiter(n)

2) sämtliche Fahrt- und Transportkosten,

3) sämtliche tariflichen Zulagen wie z.B. Schmutz- und Staubzulagen,
Zulagen für ekelerregende
Arbeiten etc.,

4) die Gestellung, Vorhaltung und spurlose Entfernung aller
erforderlichen Gerüste und Absperrungen (ggf. auch Warnschilder) bis zu
einer Höhe der Arbeitsbühne von 2 m; die Mitbenutzung der Gerüste ist
allen mit Reparaturarbeiten beschäftigten Firmen kostenlos zu gestatten,

5) Befestigungsmittel aller Art; Hilfsstoffe wie Nägel, Bindedraht und
Kleinmaterial sowie alle Baustoffe, die zur kompletten Erstellung der
Leistung erforderlich sind,

6) die Abdeckung von Einrichtungsgegenständen zum Schutz vor
Beschädigung und Verschmutzung

7) das, ggf. tägliche, Säubern der Arbeitsstelle; hierzu gehört auch die
Beseitigung von Verunreinigungen des Treppenhauses und/oder der
Hauszuwegungen,

8) der Ausbau und Abtransport sowie die ordnungsgemäße Entsorgung,
einschließlich Kippgebühren, sämtlichen Bauschutts und aller alter,
schadhafter Teile. Teile, für die sich der AG eine generelle oder
einzelfallbezogene Prüfung vorbehalten hat, sind bis zu diesem
Zeitpunkt, längstens jedoch für die Dauer von 10 Wochen, vom AN
vorzuhalten und dürfen erst danach entsorgt werden.

9) Alle weiteren Nebenleistungen, die zur Erfüllung der in den
Leistungspositionen beschriebenen Hauptleistungen, unter Beachtung aller
einschlägigen Vorschriften, erforderlich sind, im EPA aber nicht
gesondert aufgeführt sind.

Erforderliche Leistungen, die in den nachfolgenden Leistungspositionen
nicht enthalten sind, sind als Nachtrag dem zuständigen Bauleiter vor
Ausführung zur Genehmigung aufzugeben. Die Preise für derartige
Zusatzleistungen sind auf der Kalkulationsbasis des
Leistungsverzeichnisses zu kalkulieren. Diese Positionen sind so
ausreichend und umfassend zu beschreiben, dass sowohl eine
sachlich-fachliche als auch eine kalkulatorische Nachprüfung durch den
Auftraggeber gewährleistet ist, hierzu gehört insbesondere die Angabe
der verfahrenen Stunden.

Die Einheitspreise sind Nettopreise. Sie gelten zuzüglich der zum
jeweiligen Leistungserbringungszeitpunkt gültigen Mehrwertsteuer.

A4) ABRECHNUNG

Maßgebend für die Abrechnung ist das nach Fertigstellung der Arbeiten
durch den Auftragnehmer zu nehmende Aufmaß, sowie die Bestätigung des
zuständigen Bauleiters, dass die Leistungen durchgeführt wurden.

Das testierte Aufmaß bzw. die Bestätigung ist vom Auftragnehmer mit der
Schlussrechnung einzureichen.

Der Auftraggeber ist berechtigt, jederzeit ein gemeinsames Aufmaß zu
verlangen.

A5) Nachhaltigkeit

Als eines der führenden Wohnungsunternehmen sehen wir uns mit unseren
Partnern in der Verantwortung im Thema Nachhaltigkeit: Es ist unsere
Pflicht, Wirtschaftlichkeit, Umweltverträglichkeit und Lebensqualität
miteinander in Einklang zu bringen. Dazu gehört selbstverständlich auch,
das Klima zu schützen, Ressourcen effizient zu nutzen und den Menschen
ein angenehmes Lebensumfeld zu gestalten. Dazu möchten wir beitragen mit
unserem Denken und Handeln, mit den verwendeten Produkten und Lösungen.
Dabei geben wir innerhalb unseres Leistungsverzeichnisses
dementsprechend umweltverträgliche Produkte als Standard vor und
verweisen auf die sachgemäße Handhabung und Entsorgung im Rahmen der von
uns beauftragten Arbeiten.

A6) SONSTIGES

Die in diesen Bedingungen festgelegten Pflichten hat der AN jedem
Dritten aufzuerlegen, dessen er sich zur Erfüllung dieser Pflichten
bedient.

Das Leistungsverzeichnis darf weder ganz noch teilweise in irgendeiner
Form Dritten entgeltlich oder unentgeltlich zugänglich gemacht werden.

## Zusätzlicher Text
B) ALLGEMEINE TECHNISCHE VORBEMERKUNGEN
=======================================================

B1) ALLGEMEINES

Für Lieferung und Ausführung gelten neben dem Leistungsverzeichnis:

1. die neuesten DIN-Vorschriften, VDE- und VDI-Richtlinien

2. die Vorschriften der zuständigen Behörden (z.B. Bauaufsicht,
Gewerbeaufsicht, Brandverhütung, TÜV, Berufsgenossenschaften und
Versorgungsbetriebe,

3. die Bestimmungen der Gerüstbauordnung

4. Die Festlegungen des jeweiligen Werkstoffherstellers. Die Werkstoffe
müssen den geforderten Bedingungen der Leistungsbeschreibung
entsprechen.

B2) FACHSPEZIFISCHE NACHWEISE

Fachspezifische Nachweise, z. B. für den Umgang mit Asbest, PAK, und
dergleichen, sind auf Anforderung des (AG) jederzeit und umgehend zu
erbringen.

Bei wesentlichen Änderungen z. B. Ausscheiden eines befähigten
Mitarbeiters oder Auslaufen eines befristeten Nachweises (z. B.
Schweißnachweis) ist der AN verpflichtet, dies unverzüglich beim (AG)
schriftlich anzuzeigen und ggf. angebotene Aufträge abzulehnen. Ebenso
sind die jeweils gültigen Unfallverhütungsvorschriften zu beachten und
unbedingt einzuhalten.

B3) GEBÄUDESCHÄDEN

Falls dem Auftragnehmer bei der Durchführung der Arbeiten weitere
Gebäudeschäden bekannt werden (auch an anderen Gewerken), so hat er den
zuständigen Bauleiter des Auftraggebers hierüber umgehend zu
unterrichten.

B4) LAGER- UND ABSTELLFLÄCHEN

Die Errichtung von Lager- und Arbeitsplätzen ist mit der jeweiligen
Bauleitung vorher abzustimmen.

Baustoffe und Bauteile dürfen nicht in den Treppenhäusern und/oder auf
anderen Verkehrsflächen gelagert werden.

Bauschutt darf grundsätzlich nicht im Gebäude gelagert werden.

B5) BEDINGUNGEN FÜR DIE ENTSORGUNG VON ABFÄLLEN

Der Auftragnehmer ist verpflichtet, die beim Auftraggeber anfallenden
Abfälle ordnungsgemäß und sofort zu entsorgen. Zu diesem Zweck hat er
die einschlägigen Gesetze, Verordnungen und sonstigen
öffentlich-rechtlichen Vorschriften z. B. das Kreislaufwirtschafts- und
Abfallgesetz - einzuhalten. Eine Zwischenlagerung von Abfällen ist nicht
gestattet.

Sollten die für den Transport und die Entsorgung erforderlichen
Genehmigungen erlöschen, ist dies dem Auftraggeber unverzüglich
schriftlich mitzuteilen. Mit Übernahme der Abfälle durch den
Auftragnehmer gehen Eigentum, Gefahr, Verkehrssicherungspflicht und
öffentlich-rechtliche Verantwortung auf diesen über.

Der Auftraggeber behält sich vor, zu prüfen, ob der Auftragnehmer seinen
Pflichten nachgekommen ist. Hierzu kann der Auftraggeber Einsicht nehmen
in die vom Auftragnehmer nach öffentlich-rechtlichen Vorschriften zu
führenden Nachweisbücher und in den Genehmigungsbescheid der
angefahrenen Abfallentsorgungsanlage, dessen Vorlage der Auftragnehmer
zu bewirken hat.

Der Auftragnehmer hat zur Abdeckung aller - sowohl seiner als auch die
des Auftraggebers sich aus der Abfallbeseitigung ergebenden
Haftungsrisiken unter Einschluss des Gewässerschäden-Haftungsrisikos -
auf seine Kosten eine Haftpflichtversicherung in ausreichender Höhe für
Personen-, Sach- und Vermögensschäden abzuschließen und dem Auftraggeber
den Abschluss auf Verlangen nachzuweisen. Diese Regelung lässt die
Haftung des Auftragnehmers unberührt.

B6) BAUSTOFFE UND EINBAUTEILE

Sämtliche Baustoffe und Einbauteile müssen hinsichtlich ihrer Art und
ihrer Verarbeitung den bei Ausführung aktuellen DIN-Vorschriften und
sonstigen anerkannten bautechnischen Richtlinien entsprechen. In der
Regel sind gütegeschützte Baustoffe und Einbauteile zu verwenden. Der
Auftraggeber kann einen Gütenachweis für diese Materialien verlangen.
Wenn nicht gütegeschützte Baustoffe oder Einbauteile angeboten oder
eingebaut werden, hat der Auftragnehmer auf seine Kosten den
Gütenachweis zu erbringen. Der Auftraggeber ist berechtigt, die
Verwendung nicht normengerechter oder ungeeignet erscheinender
Materialien abzulehnen. Der Auftraggeber ist in begründeten Fällen
berechtigt, Materialproben zu entnehmen und prüfen zu lassen.

B7) SCHADSTOFFE. INSBESONDERE ASBEST

Bekanntlich wurde bis in die 1990er Jahre hinein Asbest als bevorzugter
Baustoff bei Errichtung von Gebäuden verwendet. Asbest war nicht nur als
Baustoff in Beton eingebunden. Er fand auch Verwendung
z. B. in speziellen Klebern für Fliesen oder anderen Bodenbelägen oder
in den zu verwendeten Bauteilen selbst.

Wir gehen davon aus, dass Ihnen als Handwerksfirma zwar grundsätzlich
die abstrakte Gefahr einer Asbestkontamination bewusst ist, möchten Sie
jedoch nochmals in Bezug auf den Umgang mit Asbest sensibilisieren.

Bei sämtlichen Arbeiten an Asbestprodukten, wie z. B. bohren, sägen,
schneiden oder herausreißen, können Asbestfasern freigesetzt werden,
die, bei ungesichertem Umgang, im schlimmsten Falle zu einer schweren
Lungenerkrankung der tätigen Personen, also auch Ihren Mitarbeitern,
führen können.

Aus diesem Grunde hat der Gesetzgeber auch gemäß TRGS 519 (Technische
Regeln für Gefahrstoffe) verfügt, dass nur zugelassene Fachbetriebe, die
über die entsprechende Sachkunde verfügen, asbesthaltige Materialien
entfernen und entsorgen dürfen.

Bei sämtlichen Arbeiten ist daher immer kritisch zu prüfen, ob Bauteile
Asbest enthalten könnten und im Verdachtsfall, vor Ausführung von
Arbeiten, unsere Bauleitung zu Rate zu ziehen, um mögliche
Gesundheitsgefährdungen Ihrer Mitarbeiter und unserer Mieter zu
verhindern.

## Zusätzlicher Text
C) TECHNISCHE VORBEMERKUNGEN
===============================

Für Angebot und Ausführung sind besonders zu beachten:

DIN 18299  Allgemeine Regelungen für Bauarbeiten jeder Art

DIN  4420  Arbeits- und Schutzgerüste

DIN 18350  Putz- und Stuckarbeiten

DIN 18363  Maler- und Lackierarbeiten

DIN 18451  Gerüstarbeiten

DIN 18540  Abdichten von Außenwandfugen im Hochbau mit
Fugendichtstoffen

DIN 18545-2  Abdichten von Verglasungen mit Dichtstoffen

DIN 18550  Putz, Baustoffe und Ausführung, Erläuterungen

DIN 55928  Korrosionsschutz von Stahlbauten durch Beschichtung und
  Überzüge

DIN 55945  Lacke und Anstrichstoffe

DIN 50961  Zinküberzüge auf Eisenwerkstoffe

DIN 68800-3  Holzschutz - Vorbeugender chemischer Holzschutz

in der jeweils aktuellen Fassung sowie

a) die Verarbeitungsvorschriften der Systemhersteller

b) die technischen Merkblätter des Bundesausschusses Farbe und
Sachwertschutz

c) die aktuellen VDE- und VDI  Richtlinien, die Vorschriften der
zuständigen Behörden (z. B. Bauaufsicht, Gewerbeaufsicht, TÜV),
Berufsgenossenschaften und der Versorgungsbetriebe

d) Verordnung über Sicherheit und Gesundheitsschutz auf Baustellen

-Der AN (Auftragnehmer) hat sämtliche Regelwerke aus dem Bereich
Arbeits-, Gesundheits- und Umweltschutz zu beachten. Dies gilt
insbesondere für die geltenden Unfall-Verhütungsvorschriften (UVV),
Arbeitsstätten-Verordnung (ArbStättV) und das Abfall- und
Kreislaufwirtschaftsgesetz (AbfG/KrWG).

-Der AN hat den Nachweis auf Verlangen zu erbringen, dass er für die bei
der Baumassnahme beteiligten Mitarbeiter das Arbeitsschutzgesetz
(ArbSchG) umgesetzt hat.

-Der AN hat den Nachweis auf Verlangen zu erbringen, dass er die bei der
Baumassnahme beteiligten Mitarbeiter gemäss  7 der BGV A1 UVV
"Allgemeine Vorschriften" unterwiesen hat.

-Der AN hat den Nachweis auf Verlangen zu erbringen, dass er nur
zugelassene und geprüfte Maschinen und Einrichtungen während der
Baumassnahme einsetzt.

-Bei Notwendigkeit eines vom Sicherheits- und
Gesundheitsschutzkoordinator (SiGeKo) zu erstellenden Sicherheits- und
Gesundheitsschutzplans (SiGePlan) hat der AN diesen unbedingt  zu
berücksichtigen. Notwendige Änderungen des SiGePlans sind mit dem SiGeKo
abzustimmen.

-Die Aufnahme der Tätigkeit ist dem SiGeKo mindestens eine Woche vor
Tätigkeitsaufnahme schriftlich anzuzeigen.

Nebenleistungen und Vereinbarungen bei Putz-, Maler- und Lackierarbeiten

Folgende Leistungen sind neben den Nebenleistungen in die Einheitspreise
einzukalkulieren, wenn in der Leistungsbeschreibung keine eigene
Position dafür vorgesehen ist:

a)  Augenscheinliche Überprüfung aller im Untergrund eingesetzten
Geländer-, Gitterstützen und sonstige Verankerungen auf fachgerechte
Überarbeitbarkeit.

b)  Erschwernisse durch Vorhandensein von Regenfallrohren oder
sonstigen Leitungen werden nicht vergütet.

c)  Säuberung des Untergrundes von Staub und Verschmutzung sowie von
lose sitzenden Putz- und Betonteilen durch Trocken - Reinigung.

d)  Das Ausbilden, Aufstellen und wieder entfernen eines geeigneten
Auffangsystems zum Auffangen des anfallenden Schmutzwassers bzw. der
gesamten belasteten Flüssigkeiten, z. B. Rinnensystem aus chemisch
resistentem Kunststoff oder Folienwannen mit flüssigkeitsdichtem
Anschluss zur Fassadenfläche bei Nass  Reinigung. Schmutzwasseranlage
für o. a. Reinigungsarbeiten, mit Zusatzmittel / ohne Zusatzmittel
aufstellen und vorhalten zur Vorklärung des anfallenden Schmutzwassers
sowie der belasteten Flüssigkeiten sowie die bei belasteten
Flüssigkeiten benötigten mobilen Abwasseranlagen, inkl. aller durch den
Betreiber der mobilen Abwasseranlage zu erbringenden regelmässigen Prüf-
und Probeentnahmekosten, Bedienung der Anlage sowie Einleitung des
vorgeklärten Reinigungswassers in die Kanalisation entsprechend den
jeweils gültigen Vorschriften. Die Anlage ist nach den jeweils gültigen
Ortsgesetzen bzw. örtlichen Richtlinien abgenommen und wird entsprechend
der Richtlinien `Fassadenreinigung` durch geeignetes Fachpersonal
bedient. Auffangen und Lagern des Schmutzwassers sowie der gesamten
belüfteten Flüssigkeit in bruchfesten, fest verschliessbaren und vor
Missbrauch gesicherten Behältern bis zur Filterung, Einleitung und
Entsorgung.

e)  Das farbige Absetzen eines Bauteils sowie das Absetzen und
Beschneiden von Fenster- und Türfaschen, Bändern, Gesimsen, Nuten und
Sockelflächen.

f)  Das Einholen der Genehmigungen für Strassen- und
Bürgersteigabsperrungen, bzw.
  für die Nutzung von Nachbargrundstücken.

g)  Schutz der in Benutzung genommenen öffentlichen Verkehrsflächen
oder anderer Einrichtungen und Vorleistungen anderer Unternehmer vor
Beschädigung sowie Beseitigung der Schäden oder Übernahme der Kosten
hierfür.

h)  Übernahme der Gebühren für die Benutzung von öffentlichen
Verkehrsflächen oder  Nachbargrundstücken.

i)  Notwendige Maßnahmen zum Schutz von Dächern, Rinnen, Fallrohren,
Blechen, Fugenbändern, Fußböden, Geländern, Stahlzargen, Fenstern,
Türen, Beschlägen und sonstigen Bauteilen vor Verunreinigungen und
Beschädigungen durch die Putzarbeiten, einschl. der erforderlichen
Stoffe oder Schutzanstriche für Verblendungen, Gesimse, Sohlbänke,
eloxierte Teile u.ä. sowie die spätere Beseitigung.

j)  Die Kosten für Aufenthalts- und Lagerräume.

k)  Das Wiederherstellen der durch die eigenen Arbeiten beschädigten
Grünanlagen  (durch Anlieferungen, Lagerflächen etc.)

l)  Das Herstellen von bis zu 0,50 m² grossen mobilen Musterflächen
nach Vorauswahl  vorliegender Farbvorschläge.

Besondere Hinweise

Bei dieser Ausschreibung wird zur Bedingung gemacht, dass keine
Baustoffe verwendet werden, die

a)  voll- oder teilhalogenierte Fluorchlorkohlenwasserstoffe (FCKW,
HFCKW) enthalten oder unter Verwendung dieser Stoffe hergestellt wurden

b)  UF  Montageschäume (Harnstoff-Formaldehyd-Schaumkunststoff) und
Baustoffe deren  Ausgleichskonzentration für Formaldehyd 0,05 ppm
(parts per million; 1,0 mg/kg) im  Prüfraum überschreitet. (Das
Prüfverfahren richtet sich nach der Richtlinie des Ausschusses für
Einheitliche Technische Baubestimmungen (ETB) zur Begrenzung der
Formaldehydemission in die Raumluft bei Verwendung von
Harnstoff-Formaldehydharz Ortschaum)

c)  Lösemittelhaltige Farben und Lacke sind zu vermeiden. Für eine
Verwendung im Einzelfall ist die Zustimmung vom Auftraggeber einzuholen.

Produkt- und Systemvorgaben

Vor Angebotsabgabe sind die Oberflächen der Fassadenflächen auf die
ausgeschriebene Ausführungsart des Anstrichsystems hin zu prüfen.

Folgende Fabrikate können verwendet werden:

  Brillux
  Caparaol
  Herbol
  Sto
  oder gleichwertig

Das angebotene Fabrikat ist vor Angebotsabgabe zu benennen.

Die Farbtöne sind in Absprache mit der Bauleitung festzulegen. Für
farbige Anstrichsysteme, einschl. deren Putze gelten folgende
Farbtonstufen:

hell getönt  entspricht Hellbezugswerten  51 -100

mittel getönt  entspricht Hellbezugswerten  26 - 50

satt getönt  entspricht Hellbezugswerten  25 - 11

Voll- oder  entspricht Hellbezugswerten  0 - 10
Sonderton

Hellgetönte Beschichtungen werden nicht gesondert vergütet und sind in
den Einheitspreis für weisse Anstriche einzukalkulieren. Die weiteren
Abstufungen werden gesondert vergütet und sind bei Bedarf gesondert im
LV aufgeführt.

Die o. a. Abstufung gilt nicht für Lacke und Lasuren. Sind Lack- und
Lasurarbeiten von Holz- und Stahlbauteilen im LV enthalten, sind
sämtliche Farbtonstufen in den Einheitspreis einzukalkulieren. Sie
werden nicht gesondert vergütet.

Untergrundprüfung

Die Überprüfung des vorhandenen Untergrundes auf Mängel oder nicht
ausreichenden Vorleistungen hat der AN unbedingt durchzuführen. Gemäss
VOB Teil B, DIN 1961  4 Nr. 3 sowie VOB Teil C ist der AN verpflichtet
vor Beginn der Arbeiten die örtl. Bauleitung schriftlich auf Mängel
hinzuweisen. Der AN haftet für alle später auftretenden Schäden in
vollem Umfang, wenn die Mängelmeldung nicht rechtzeitig schriftlich
erfolgt ist.

Artenschutz an Gebäuden
Vor und während der Durchführung von Gerüst-, Fassaden- oder
Dacharbeiten ist durch den AN zu überprüfen, ob durch die beabsichtigten
und beauftragten Maßnahmen evtl. gebäudebewohnende Tierarten wie z.B.
Mauersegler, Fledermäuse, Schwalben u.A. gestört oder vertrieben werden.
Die Vorschrift des  44 Bundesnaturschutzgesetz ist zu beachten. Bei
drohenden Verstößen gegen diese Vorschrift ist zwingend die weitere
Vorgehensweise mit der Bauleitung des AG bzw. gemeinsam mit dem Amt für
Umwelt und Grün abzustimmen. Soweit die Umsetzung der Maßnahmen bereits
begonnen hat und die drohende Beeinträchtigung nicht vor Beginn der
Maßnahmen erkennbar war, sind die Arbeiten umgehend bei Erkennen eines
drohenden Verstoßes gegen  44 BNatSG in dem entsprechenden Bereich
vorübergehend bis zur abschließenden Klärung der weiteren Vorgehensweise
auszusetzen.

## Zusätzlicher Text
ASBESTENTSORGUNG

Wenn es für die Durchführung der Maßnahme notwendig ist umweltschädliche
Stoffe (Asbest) gem. den TRGS 519 zu behandeln, so hat der Bieter hat
schon bei Angebotsabgabe nachstehenden Eignungsnachweis beizubringen:
den Sachkundigenschein nach TRGS 519 Anlage 3

Fehlender Nachweis führt zum Ausschluß von der Vergabe.

Vor Beginn der Sanierung von Asbesthaltigen Materialien is die zust.
Behörde zu informieren und die Ausführung der Arbeiten abzustimmen.

Nach Abschluss der Arbeiten ist der Entsorgungsnachweis an RET/QS
zuzusenden.

## Zusätzlicher Text
Vorbemerkungen:

Vorbemerkungen:
Baustrom und Bauwasser werden bauseits zur Verfügung gestellt.

## Dachdeckungs- und Klempnerarbeiten
Datum: 28.05.25

*Hinweis*
Das Gebäude wurde um das Jahr 1900 in geschlossener
Bauweise errichtet. Es handelt sich um ein
fünfgeschossiges Vorderhaus mit einem Kellergeschoss,
einem Erdgeschoss sowie vier darüberliegenden
Vollgeschossen. Das Dachgeschoss ist nicht ausgebaut
und dient als unbeheizter Dachraum.

1. Gründung und Tragstruktur
Die tragenden Außenwände sowie die Mittellängswände
sind in massiver Ziegelmauerwerksbauweise ausgeführt.
Die Wandstärken entsprechen dem für die Bauzeit
typischen Mauerwerkserband und variieren je nach
Geschosslage.

2. Decken
Die Geschossdecken bestehen aus Holzbalkendecken in der
Ausführung als Berliner Einschubdecken. Die Hauptbalken
haben einen Querschnitt von ca. 20 x 25_cm (Breite x
Höhe), Streichbalken weisen ca. 12,5 x 25_cm auf.
Zwischen den Balkenfeldern wurden Einschubbretter mit
mittiger Nut verlegt, darüber befindet sich eine
mineralische Schüttung als Schallschutz und statische
Auflast.

3. Dachkonstruktion und Dachdeckung
Das Dach ist als Berliner Mansardendach in
Pfettendachausführung konstruiert. Die Tragstruktur
besteht aus einem dreifach stehenden Dachstuhl
(,stehender Stuhl") mit liegenden und stehenden
Pfetten.

Die Dachdeckung ist im Steildachbereich mit
kleinformatigen Faserzementplatten ausgeführt. Der
Flachdachbereich (Firstzone und Zwischenbereiche) ist
mit einer Bitumenabdichtung versehen. Die Entwässerung
erfolgt über außenliegende Regenfallrohre.

4. Abgasanlagen (Schornsteine)
Mehrere gemauerte Schornsteine verlaufen durch das
Gebäude und ragen oberhalb des Dachfirsts aus. Die
Schornsteine sind bauzeitlich und wurden ursprünglich
zur Beheizung mit Einzelöfen genutzt. Einige Züge sind
noch belegt (z._B. für Gasetagenheizungen oder
Abzugsanlagen), andere sind außer Betrieb oder
stillgelegt.

### Bereich 1 DACHDECKUNGSARBEITEN- UND KLEMPNERARBEITEN

#### Abschnitt 1.1 BAUSTELLENEINRICHTUNG

**1.1.10 Gewerkspezifische Baustelleneinrichtung**
Die Baustelleneinrichtung umfasst die Bereitstellung
und den Aufbau sämtlicher für die Ausführung der
Arbeiten erforderlichen Maschinen und
Hilfseinrichtungen. Diese sind während des vorgesehenen
Ausführungszeitraums bereitzustellen und
aufrechtzuerhalten. Nach Abschluss der Arbeiten erfolgt
der Abbau und die ordnungsgemäße Entfernung sämtlicher
Einrichtungen.
Menge: 1,000 psch

**1.1.20 Miettoilette**
Die Bereitstellung und Aufstellung einer Miettoilette,
einschließlich der regelmäßigen Wartung sowie der
fachgerechten Entsorgung, ist sicherzustellen und über
die gesamte Dauer der Bauarbeiten hinweg
aufrechtzuerhalten.
Menge: 1,000 Wo

**1.1.40 Bauwagen**
Die Bereitstellung und Aufstellung eines Bauwagens zur
Unterbringung von Mitarbeitern sowie zur Lagerung von
Werkzeugen und Geräten, einschließlich der An- und
Abfuhr, ist sicherzustellen und während der gesamten
Bauphase aufrechtzuerhalten.
Menge: 1,000 psch

**1.1.50 Schrägaufzug**
Die Bereitstellung, der Auf- und Abbau sowie der An-
und Abtransport eines Dachdecker-Schrägaufzugs sind
sicherzustellen. Der Schrägaufzug ist während der
gesamten Bauphase vor Ort bereitzuhalten.
Menge: 1,000 Wo

#### Abschnitt 1.2 ABRISS STEILDACH (BERLINER DACH)

**1.2.10 Abriss Steildacheindeckung**
Abdeckung der vorhandenen Dacheindeckung aus
Faserzement, Abtragung und Abtransport. Dies umfasst
auch die Bereitstellung von Containern sowie die
Deponiegebühren. Das Altmaterial ist Asbest frei.

Die Abrechnung erfolgt auf Flächenmaß.
Formziegel, Trockenfirste, -grate
Einbau- und Anschlusskleinteile
Blitzschutzleitungen und Blitzschutzstützen
Dachhaken
Wandanschlussbleche
Anschlussbleche im Trauf-, Kehl- und Gaubenbereich
Gratabdeckungen
Schneefangsysteme einschl. Halter
Kehlbleche
Dachent- und Belüftungselemente
- etc.

sofern vorhanden und nicht in separater Position
beschrieben.

Hofansicht Dachlandschaft
mit bestehender Eindeckung:

Abrechnung erfolgt über das tatsächliche Flächenmaß.
Menge: 299,800 m²

**1.2.20 Zulage zur Vorposition**
Das Altmaterial ist asbesthaltig unter Vorlage des
Laborberichtes und unter Einhaltung der TRGS 519.
Dies umfasst auch die Bereitstellung von Containern
sowie die Deponiegebühren.
Menge: 299,800 m²

**1.2.30 Abriss Schalung**
Abnahme der vorhandenen Dachkastens inklusive
Unterkonstruktion, Abtragung und Abtransport zur
Entsorgung. Dies umfasst auch die Bereitstellung von
Containern sowie die Deponiegebühren.
Menge: 299,800 m²

**1.2.40 Abriss Dachkasten**
Abnahme der vorhandenen Dachrinne einschließlich der
Rinneisen, Abtransport vom Dach und fachgerechte
Entsorgung. Dies umfasst auch die Bereitstellung von
Containern sowie die Deponiegebühren.
Menge: 59,900 m

**1.2.50 Abriss Ausstiegsfenster**
Demontage des Dachfensters, Abtransport und
fachgerechte Entsorgung. Dies umfasst auch die
Bereitstellung von Containern sowie die
Deponiegebühren.
Menge: 12,000 Stk

**1.2.60 Abriss Dachrinne**
Abnahme der vorhandenen Dachrinne einschließlich der
Rinneisen, Abtransport vom Dach und fachgerechte
Entsorgung. Dies umfasst auch die Bereitstellung von
Containern sowie die Deponiegebühren.
Menge: 98,000 m

**1.2.70 Abriss Schneefanganlage**
Abnahme des vorhandenen Schneefanggitters
einschließlich der Haken, Abtransport vom Dach und
fachgerechte Entsorgung. Dies umfasst auch die
Bereitstellung von Containern sowie die
Deponiegebühren, soweit erforderlich.
Menge: 98,000 m

**1.2.80 Abriss Traufblech**
Abnahme der vorhandenen Traufbleche (Rinneneinhang),
Abtransport vom Dach und fachgerechte Entsorgung. Dies
umfasst auch die Bereitstellung von Containern sowie
die Deponiegebühren.
Menge: 98,000 m

**1.2.90 Abriss Kelhbleche**
Abnahme der vorhandenen Kehlbleche, Abtransport vom
Dach und fachgerechte Entsorgung. Dies umfasst auch die
Bereitstellung von Containern sowie die
Deponiegebühren.
Menge: 2,500 m

**1.2.100 Abriss Leiterhaken**
Abnahme der vorhandenen Leiterhaken, Abtransport vom
Dach und fachgerechte Entsorgung. Dies umfasst auch die
Bereitstellung von Containern sowie die
Deponiegebühren.
Menge: 48,000 Stk

**1.2.110 Abriss Sanitär-Lüftung**
*** Bedarfsposition ohne GB
Ausbau der Sanitärentlüftungen im Flachdachbereich,
einschließlich der Verladung in Container. Die
Nennweite beträgt bis 150 mm. Zudem ist die Sicherung
des offenen Rohrstrangs während des Ausbaus
sicherzustellen.
Menge: 1,000 Stk

**1.2.120 Abriss Mauerabdeckung**
Abnahme der Mauerabdeckung aus Blech, Abtransport vom
Dach und fachgerechte Entsorgung. Dies umfasst auch die
Bereitstellung von Containern sowie die
Deponiegebühren.
Menge: 27,200 m

**1.2.130 Abriss Fallrohre**
Abnahme der vorhandenen Regenfallrohre einschließlich
der Rohrschellen und fachgerechte Entsorgung. Dies
umfasst auch die Bereitstellung von Containern sowie
die Deponiegebühren.
Menge: 110,000 m

#### Abschnitt 1.3 ABRISS FLACHDACH (BERLINER DACH)

**1.3.10 Abriss Abdichtung**
Der mehrlagige Dachabdichtungsaufbau ist abzureißen,
nach unten abzutragen, abzufahren und ordnungsgemäß zu
entsorgen. Dies umfasst auch die Bereitstellung von
Containern sowie die Deponiegebühren.

Bemerkung AN:
Es wird bei der Kalkulation dieser Position davon
ausgegangen, dass das Altmaterial keine Schadstoffe wie
Asbest oder PAK enthält.
Menge: 291,200 m

**1.3.20 Zulage für die Entsorgung von PAK-haltigem Altmaterial:**
*** Bedarfsposition ohne GB
Zusätzliche Maßnahmen aufgrund des Vorhandenseins von
PAK-haltigem Altmaterial
Fachgerechte Entsorgung gemäß den geltenden
gesetzlichen Bestimmungen
Erhöhung des Aufwandes durch besondere
Sicherheitsvorkehrungen beim Umgang mit belastetem
Material
Menge: 291,200 m

**1.3.30 Zulage für die Entsorgung von Asbesthaltigem Altmaterial:**
*** Bedarfsposition ohne GB
Menge: 291,200 m

**1.3.40 Abriss Anschlüsse**
Abriss der bituminösen, mehrlagigen
Flachdachanschlüsse, die vollflächig verklebt sind,
einschließlich der Schuttverladung in Container zur
Entsorgung.
Menge: 133,100 m

**1.3.50 Abriss Holzschalung**
*** Bedarfsposition ohne GB
Abriss der alten, defekten Holzschalung einschließlich
der Entsorgung im Container.
Menge: 1,000 m²

**1.3.60 Abriss Sanitär-Lüftung**
Ausbau der Sanitärentlüftungen im Flachdachbereich,
einschließlich der Verladung in Container. Die
Nennweite beträgt bis 150 mm. Zudem ist die Sicherung
des offenen Rohrstrangs sicherzustellen.
Menge: 7,000 Stk

**1.3.70 Ausbau Dachausstig**
Ausbau eines Dachaustiegs in der Flachdachfläche,
komplett, einschließlich der Verladung in Container.
Die Größe des Ausstiegs beträgt bis 80 x 80 cm.
Zusätzlich ist die Sicherung der Dachöffnung während
des Ausbaus sicherzustellen.
Menge: 1,000 Stk

**1.3.80 Abriss Stützblech am Übergang Flachdach zu Steildach**
Abriss der bituminösen, mehrlagig und vollflächig
verklebten Flachdachanschlüsse, einschließlich des
Metallstützblechs am Übergang zum Steildach. Die
Arbeiten beinhalten auch die Schuttverladung in
Container.
Menge: 78,100 m

**1.3.90 Abriss Mauerabdeckung**
Abnahme der Mauerabdeckung aus Blech, Abtransport vom
Dach und fachgerechte Entsorgung. Dies umfasst auch die
Bereitstellung von Containern sowie die
Deponiegebühren.
Menge: 37,200 m

**1.3.100 Abriss Schornstein**
Abriss der alten maroden, teilweise mehrzügigen
Schornsteine einschließlich der fachgerechten
Entsorgung im Container.
Menge: 1,000 m3

#### Abschnitt 1.4 NEUBAU STEILDACH

**1.4.10 Dachkasten inkl. Unterkonstruktion**
Lieferung und Herstellung eines neuen Dachkastens aus
Holz inkl. Unterkonstruktion aus Holz als Auflager für
die Traufbohle, an den Sparren befestigt.

max. Abwicklung 80_cm
Menge: 59,900 m

**1.4.20 Malerarbeiten Dachkasten**
Durchführung von Malerarbeiten am Dachkasten,
einschließlich der Applikation einer Grundierung sowie
eines abschließenden Deckanstrichs. Die Farbauswahl
erfolgt durch den Auftraggeber im Rahmen einer
Bemusterung und ist auf RAL-Standardfarbtöne
beschränkt.

max. Abwicklung 80_cm
Menge: 59,900 m

**1.4.30 Traufbohle**
Lieferung von Traufbohlen aus hochwertigem Nadelholz
und fachgerechte Befestigung als Auflager für die
Regenrinne, durchgehend an den Sparrenköpfen befestigt.
Menge: 98,000 m

**1.4.40 Unterspann-/Unterdeckbahn**
Unterspann-/Unterdeckbahn vollflächig verlegt
Lieferung und vollflächige Verlegung einer
diffusionsoffenen, winddichten Unterdeck- und
Unterspannbahn mit integriertem Selbstkleberand für
vollgedämmte Steildächer. Die Verlegung erfolgt mit
ausreichender Seiten- und Höhenüberdeckung.

Technische Spezifikationen:

Eurobrandklasse: E

ZDH: Klasse UDB-A und USB-A

Sd-Wert: ca. 0,15 m

Reißkraft: ca. 450/300 N/5 cm

Gewicht: ca. 190 g/m²

Die Bahn ist auch als Schalungsbahn gemäß der
BG-geprüften Durchsturzsicherheit geeignet und als
Behelfsdeckung nach ZDH-Produktdatenblatt für
Unterdeckbahnen freigegeben.
Menge: 299,800 m²

**1.4.50 Zulage Unterspannbahn / Abdichtung**
Zulage Unterspannbahn / Andichtung
Fachgerechter Anschluss und Andichtung der
Unterspannbahnen an angrenzende Bauteile.
Mehrpreis
Menge: 49,800 m

**1.4.60 Konterlattung (30x50)**
Konterlattung (30x50) mit Nageldichtungsband
Lieferung von Konterlattung aus Nadelholz (Fi/Ta) der
Sortierklasse S10 im Format 30x50_mm. Die Lattung wird
mit korrosionsgeschützten Rillennägeln aufgenagelt. Zur
zusätzlichen Abdichtung der Nagelstellen wird ein
Nageldichtungsband zwischen der Oberfläche der
Unterspann-/Unterdeckbahn und der Konterlattung
verlegt.
Menge: 299,800 m²

**1.4.70 Traglattung (40x60)**
Traglattung (40x60)
Lieferung von CE-zertifizierten Dachlatten aus
Nadelholz (Fi/Ta) der Sortierklasse S10 TS im Format
40x60_mm. Die Latten werden mit korrosionsgeschützten
Rillennägeln aufgenagelt.
Menge: 299,800 m²

**1.4.80 Kehlbohlen**
Lieferung von Bohlen aus hochwertigem Nadelholz und
fachgerechte Montage beidseitig der Kehllinie. Die
Befestigung erfolgt durchgehend mit geeigneten,
zugelassenen Befestigungsmitteln.
Menge: 2,500 m

**1.4.90 Trauflüfterkamm**
Lieferung eines Trauflüfterkamms aus wetterfestem
Kunststoff zum Schutz vor Laub, Vogel- und
Insekteneinflug. Der Trauflüfterkamm wird parallel zur
Traufe unterhalb der ersten Ziegelreihe verlegt.
Menge: 98,000 m

**1.4.100 Dacheindeckung Falzziegel**
Lieferung von Doppelmulden-Falzziegeln zur
Dacheindeckung und fachgerechte Verlegung auf der
vorhandenen Lattung. Die Eindeckung umfasst auch den
Einsatz halber Ziegel zum Breitenausgleich, soweit
erforderlich.

Typ: ...
Farbe: Naturrot
Menge: 299,800 m²

**1.4.110 Sturmverklammerung**
Lieferung und fachgerechter Einbau einer
korrosionsgeschützten Ziegelverklammerung gemäß den
Fachregeln des Deutschen Dachdeckerhandwerks. Die
Verklammerung wird in den Bereichen First, Ortgang,
Traufe, Kehl und Grat sowie innerhalb der
Dachinnenfläche im jeweils berechneten Verlegeraster
eingebaut.

Die objektspezifische Berechnung wird mit der
Endrechnung übergeben und dient im Schadensfall als
Vorlage beim Gebäude- und Haftpflichtversicherer. Es
wird empfohlen, diese Berechnung zusammen mit den
Versicherungspolicen sorgfältig und dauerhaft
aufzubewahren.
Menge: 299,800 m²

**1.4.120 Dunstrohrdurchgang**
*** Bedarfsposition ohne GB
Lieferung eines Dunstrohrdurchgangs aus Kunststoff, der
in Form und Farbe zur Dacheindeckung passt. Der
Durchgang wird als Zulage in die Dachfläche eingebaut.

Bauart: mit Haube
Menge: 1,000 Stk

**1.4.130 Lüfterziegel**
Lieferung von Lüfterziegeln, die in Form und Farbe zur
Dacheindeckung passen. Die Lüfterziegel werden ober-
und unterhalb von auf- und abgehenden Bauteilen
eingesetzt und dienen als Zulage zur Dacheindeckung.

Farbe: Naturrot
Menge: 140,000 Stk

**1.4.140 Trockengrat**
Mörtellose Gratausbildung inklusive Formsteinen,
unterer Abschlussplatte, untergelegter Lüfterkappe,
Befestigungszubehör, Gratlattenhalter, Gratlatte und
Gratklammer liefern und montieren.

Farbe: Normal
Menge: 3,500 m

**1.4.150 Beschneiden einseitig**
Schräges, einseitiges Beischneiden der Dacheindeckung
einschließlich der korrosionsgeschützten Befestigung,
soweit erforderlich.
Menge: 55,900 m

**1.4.160 Dachfenster für Kalträume**
Dachraumfenster
Hersteller  Braas
Einheit  Stk
Antriebsart  manuell
Verglasung  Polycarbonat
Abmessungen  47,5 x 52 cm
Farbe  rot
Material  Kunststoff
Serie  Luminex
Menge: 6,000 Stk

**1.4.170 Sicherheitsdachhaken**
Lieferung von verzinkten Sicherheitsdachhaken und
fachgerechter Einbau in die vorhandene Dachfläche gemäß
den Vorschriften der
Bauberufsgenossenschaft.Sicherheitsdachhaken
Menge: 48,000 Stk

**1.4.180 Schneefang**
Lieferung von Schneefanggittern mit einer Höhe von
20_cm in der Farbe verzinkt, einschließlich passender
Stützen. Die Gitter werden fachgerecht in die
Dachfläche eingebaut.
Menge: 98,000 m

#### Abschnitt 1.5 NEUBAU FLACHDACH

**1.5.10 Holzschalung**
*** Bedarfsposition ohne GB
Holzschalung geliefert und aufgenagelt
Lieferung von Nut- und Federschalung mit einer Dicke
von 24_mm und fachgerechter Befestigung mit
korrosionsgeschützten Rillennägeln. Die Schalung wird
vollflächig auf die vorhandene Unterkonstruktion
aufgenagelt.

Die Befestigung erfolgt gemäß dem Regelwerk des DDH.
Menge: 1,000 m²

**1.5.20 Unterlagsbahn**
Lieferung und fachgerechte Verlegung einer kalt
selbstklebenden Unterlagsbahn des Fabrikats SOPREMA
Vapro stixx PYE-KTG-KSP-3,5 DU/E1. Die Verlegung
erfolgt gemäß den Anwendungsnormen DIN SPEC 20000-201
und BA PYE-KTG-KSP-3,5 nach DIN SPEC 20000-202 sowie
den Stoffnormen DIN EN 13707 und DIN EN 13969.

Die Elastomerbitumen-Unterlagsbahn ist mit variabler
Längsrandausbildung durch das Abziehen der
unterseitigen Schutzfolien ausgestattet und wird auf
einem ebenen und trockenen Untergrund gemäß den
Herstellerangaben kalt verklebt. Die Nähte und Stöße
werden nicht verschweißt, mit einer
Nahtüberlappungsbreite von 8_cm, optional 13_cm.

Oberflächenausstattung:
Oberseite: Kunststofffolie
Unterseite: Kalt selbstklebendes Elastomerbitumen mit
abziehbarer Schutzfolie
Technische Kennwerte:
Geprüfte Wasserdichtheit: 500_kPa über 24_h
Dicke: 3,5_mm
Kaltbiegeverhalten: -30_°C
Wärmestandfestigkeit: 100_°C
Maximale Zugkraft: 1000_N/50_mm (längs), 1000_N/50_mm
(quer)
Dehnung: 3,5_% (längs), 3,5_% (quer)
Angebotenes Fabrikat: Soprema Vapro Stiss 35
Menge: 291,200 m²

**1.5.30 Oberlage**
Wurzelschutz SOPRALENE Flam Jardin S5 Carbon
Lieferung und fachgerechte Verlegung einer
Elastomerbitumenschweißbahn als Oberlage, die wurzel-
und rhizomfest ist (gemäß FLL-Verfahren). Die Bahn wird
vollflächig im Lagenversatz aufgeschweißt, und Nähte
sowie Stöße werden dicht verschweißt.

Fabrikat: SOPREMA SOPRALENE Flam Jardin S5 Carbon
PYE-PV 200 S5 DO/E1 nach Anwendungsnormen DIN SPEC
20000-201 und BA PYE-PV 200 S5 nach DIN SPEC 20000-202
sowie gemäß Stoffnormen DIN EN 13707 und DIN EN 13969.

Oberflächenausstattung:
Oberseite: Mineralische Bestreuung, Farbe: Carbon
Unterseite: Kunststoff-Folie
Technische Kennwerte:
Geprüfte Wasserdichtheit: 600_kPa über 24_h
Dicke: 5,2_mm
Kaltbiegeverhalten: -36_°C
Wärmestandfestigkeit: 120_°C
Maximale Zugkraft: 1100_N/50_mm (längs), 1000_N/50_mm
(quer)
Dehnung: 40_% (längs), 45_% (quer)
Auswaschverhalten der Wurzelschutzadditive: nach DIN
CEN/TS 16637-2: E64d beträgt <2_mg/m²
Der Grenzwert des DiBT von 47_mg/m² wird weit
unterschritten
Gewähltes Fabrikat: SOPRALENE Flam Jardin S5 Carbon
Menge: 291,200 m²

**1.5.40 Wandanschluss 2-lagig herstellen**
Lieferung und fachgerechtes Verlegen eines Keils
Lieferung und Verarbeitung einer Zwischenlage
Lieferung und Verschweißen der Oberlage
Lieferung und Montage der Wandanschlussschiene inkl.
dauerelastischer Fuge
Maximale Zuschnittlänge: 50_cm
Menge: 133,100 m

**1.5.50 Anschluss Übergang Fachdach - Ziegeldach**
Die Zwischen- und Oberlage der Dachabdichtung werden
auf dem vorhandenen Stützblech herangeführt. Diese
werden mit Rückversatz aufgeschweißt, um einen
fachgerechten Anschluss zu gewährleisten.
Menge: 78,100 m

**1.5.60 Dunstrohranschluss Abdichtung**
Abdichten der Dunstrohre mit Flüssigkunststoff inkl.
Vlieseinlage
Die Dunstrohre werden mit Flüssigkunststoff
abgedichtet, wobei eine Vlieseinlage integriert wird,
um eine dauerhafte und zuverlässige Abdichtung zu
gewährleisten.
Fabrikat: Soprema Alsan
Menge: 7,000 Stk

**1.5.70 Flachdachausstieg**
Flachdachausstieg als dreischalige Lichtkuppel erneuern
Lieferung, Einbau und Abdichtung eines
Flachdachausstiegs in Form einer dreischaligen
Lichtkuppel.
Größe: 90 x 90_cm
Aufsatzkranz: 15_cm
Menge: 1,000 Stk

**1.5.80 Sekuranten**
*** Bedarfsposition ohne GB
Sekuranten
Lieferung und fachgerechte Montage der Sekuranten auf
der Holzschalung sowie Abdichtung.
Höhe: 400_mm
Menge: 10,000 Stk

#### Abschnitt 1.6 MAURERARBEITEN

**1.6.10 Brandwandrollen neu aufmauern**
*** Bedarfsposition ohne GB
Das Aufmauern neuer Brandwandrollen, einschließlich der
Lieferung und des Transports des benötigten Materials.
Menge: 1,000 m

**1.6.20 Schornstein neu aufmauern**
*** Bedarfsposition ohne GB
Das Aufmauern der teilweise mehrzügigen
Schornsteine, einschließlich der Lieferung und des
Transports des benötigten Materials.
Menge: 1,000 m3

**1.6.30 Schsteine verschließen und entlüften**
*** Bedarfsposition ohne GB
Die ungenutzten Schornsteine, die nicht wieder
aufgemauert werden, werden mit einer
zementgebundenen Platte verschlossen und über das
Dach mit einem Dunstrohr entlüftet. Dies beinhaltet die
Lieferung und den Transport des erforderlichen
Materials.

max. Größe:  1,50_m²
Menge: 1,000 Stk

#### Abschnitt 1.7 NEUBAU KLEMPNERARBEITEN

**1.7.10 Traufgesimsblech**
Zurichten, liefern und Montage eines Traufgesimsblechs
aus Zinkblech, einschließlich eines Vorstoßblechs aus
verzinktem Stahlblech mit einer Stärke von 1,00 mm.

max. Abwicklung 800_mm
Menge: 59,900 m

**1.7.20 Dachrinne**
Lieferung und durchgehende Montage einer
Hangedachrinne, Dicke 0,7 mm, Standardlänge 3 m,
einschließlich Rinnenhaltern.
Die Rinnenhalter werden in die Traufbohle eingelassen
und mit korrosionsgeschützten Befestigern montiert.
Einzellängen werden weichlötend verbunden.
Menge: 98,000 m

**1.7.30 Rinnenboden**
Lieferung eines Rinnenendstücks mit gebördeltem
Kragen, passend zur zuvor beschriebenen Dachrinne.
Das Endstück wird am Rinnenende angelötet.
Menge: 10,000 Stk

**1.7.40 Dehnungsausgleich**
Lieferung halbrunder Dehnungsausgleicher (Dilatation),
passend zur Rinne, und Einlöten dieser als Zulage in
die
Längen der Rinne.
Menge: 6,000 Stk

**1.7.50 Einhangstutzen**
Lieferung eines halbrunden Rinneneinhangstutzens, in
Form und Farbe passend zur Dachrinne.
Montage wie folgt: Ein ovales Loch in die Rinne
schneiden, den Rand nach unten bördeln. Die vordere
Aufkantung des Einhangstutzens einhängen und die
hintere Aufkantung um den Wasserfalz klemmen.
Menge: 6,000 Stk

**1.7.60 Rinnenwinkel**
Lieferung eines 90° Innen-Rinnenwinkels, aus einem
Stück tiefgezogen, passend zur zuvor beschriebenen
Dachrinne. Der Winkel wird an beiden Rinnenenden
angelötet.
Menge: 5,000 Stk

**1.7.70 Wandkehle**
Lieferung einer einseitigen Anschlusskehle aus
Titanzink, Dicke 0,7 mm, Zuschnitt ca. 500 mm. Die
Kehle wird auf der Brand-/Trennmauer mit
Haftbefestigung montiert.
Menge: 38,700 m

**1.7.80 Traufblech**
Lieferung eines Traufeinlaufblechs aus Titanzink, Dicke
0,7 mm, Zuschnitt 250 mm. Das Blech wird
durchdringungsfrei mit Haftbefestigung parallel zur
Traufe fixiert.
Menge: 98,000 m

**1.7.90 Ortgangwandabdeckungen**
Abdeckungen 4ktg 600
Anfertigung und Montage von
Ortgangwandabdeckungen, einseitig mit Tropfkante. Die
Befestigung erfolgt indirekt zur schadlosen Aufnahme
thermisch bedingter Längenänderungen auf einem
vorbereiteten Untergrund mittels verdecktem Haften.
Inklusive Kappleiste und dauerelelastischer Fuge.

Werkstoff: Titanzink, walzblank
Dicke: 0,7 mm
Zuschnitt: bis 600 mm
Kantungen: 4 Stück
Menge: 64,400 m

**1.7.100 Kehlblech 500**
Lieferung und Einbau von Kehlblechen inkl.
Unterkonstruktion. Die Befestigung erfolgt mit Haften.

Werkstoff: Titanzink
Zuschnitt: 500 mm
Dicke: 0,7 mm
Kantungen: 3 Stück
Menge: 2,500 m

**1.7.110 Stützblech**
Montage des Stützblechs am Übergang vom Flachdach
zum Ziegeldach. Das Stützblech wird am Übergang
vom Ziegeldach zum Flachdach montiert und auf dem
Flachdach befestigt.

Zuschnitt: 300 mm
Menge: 78,100 m

**1.7.120 Tropfblech**
Tropfblech aus Titanzink, Dicke: 0,7 mm, liefern und
unterhalb der Lüftungsebene bzw. Unterspannbahn
montieren.
Menge: 98,000 m

**1.7.130 Trauflüftungsgitter**
Lochgitter aus Zink, im Zuschnitt 100 mm, liefern und
fachgerecht montieren.
Menge: 98,000 m

**1.7.140 Windfeder**
Windfeder aus Titanzink, d = 0,7 mm, Zuschnitt 333 mm,
liefern und als Ortgangabschluss montieren.
Menge: 5,500 m

**1.7.150 Titanzink 0,7 wblzäh Kleinflächen**
Titanzink 0,7 wblzäh Kleinflächen
Lieferung, Zurichtung und Verarbeitung von
Titanzinkblechen in diversen Zuschnitten und Kantungen
nach örtlichen Gegebenheiten, einschließlich aller
erforderlichen Löt- und Befestigungsarbeiten.
Werkstoff: Titanzink wblzäh
Dicke: 0,7 mm
Menge: 10,000 m²

**1.7.160 Fallrohr DN 120**
Regenfallrohr, rund, Nenngröße 120 mm, maschinell innen
gelötet, inklusive feuerverzinkten Rohrschellen,
nichtrostender Ringschraube, Wulst und Scharnier.
Rohrwulste oder Nasen über den Rohrschellen als
Auflager anlöten.
Menge: 110,000 m

**1.7.170 Fallrohrkappe**
Regenfallrohrkappe, d = 120 mm, passend zum
Regenfallrohr, liefern und einbauen.
Menge: 6,000 Stk

**1.7.180 Rohrbogen**
Fallrohrbogen aus Titanzink, d = 120 mm, maschinell
innen gelötet, liefern und fachgerecht einbauen.
Menge: 18,000 Stk

**1.7.190 Standrohr**
*** Bedarfsposition ohne GB
Standrohr, passend zum Fallrohr in Material und
Durchmesser, liefern und an Fallrohr und Entwässerung
anschließen.
Menge: 6,000 Stk

#### Abschnitt 1.8 STUNDENLOHNARBEITEN & MATERIAL

**1.8.10 Stundenlohnarbeiten**
*** Bedarfsposition ohne GB
Stundenlohn Geselle
Menge: 20,000 Std

**1.8.20 Lieferung des Material**
*** Bedarfsposition ohne GB
einschließlich Antransport und Verladung. Die
Verarbeitung des Materials wird in einer separaten
Position berechnet.
Menge: 1,000 Stk

#### Abschnitt 1.9 ZUSATZLEISTUNG

**1.9.10 Notdach**
*** Bedarfsposition ohne GB
Als kurzfristige Notmaßnahme wird die abgerissene
Dachfläche mit wetterfesten Planen sorgfältig abgedeckt
und vorübergehend abgedichtet, um das Eindringen von
Wasser und weiteren Witterungseinflüssen zu verhindern,
bis eine dauerhafte Lösung umgesetzt werden kann.
Menge: 250,000 m²

USt %: 19,00
